# 715a Turnhalle WOR
Angebotsaufforderung (GAEB 90, DA83)
Währung: EUR
Auftraggeber: LRA Bad Tölz-Wolfratshausen

## Zusätzlicher Text
Angebot / Leistungsverzeichnis

Sportboden BA3.1
P4-40

Bauvorhaben:

Isar-Loisach-Realschule-Wolfratshausen
BA 3 - Sanierung und Erweiterung Hauptgebäude A
Franz-Kölbl-Weg 2, 82515 Wolfratshausen

Bauherr:
Landkreis Bad Tölz-Wolfratshausen
Prof.-Max-Lange-Platz 1  |  83646 Bad Tölz

Angebotsabgabe:

Angebotseröffnung:
Elektronisch über Vergabeplattform

17.09.2026, 11:00 Uhr,

Beginn der Leistung:
17. KW 2027 (26. KW 2027 nachlaufende Arbeiten)

Ende der Leistung:
22. KW 2027

Angebotssumme:
Summe Netto:

?

19% MwSt.

?

Summe Brutto:

?

geprüfte Angebotssumme:
Summe Netto:

?

19% MwSt.

?

Summe Brutto:

?

## Zusätzlicher Text
1  Allgemeines
Das Landratsamt Bad Tölz-Wolfratshausen saniert seit ein paar Jahren die
Isar-Loisach-Realschule-Wolfratshausen, Franz-Klöbl-Weg 2 in 82515
Wolfratshausen. Die Maßnahme 1 Sanierung und Aufstockung
Fachklassentrakt, sowie die Maßnahme 2 mit der Errichtung einer
Ganztagsschule sind bereits abgeschlossen. Nun erfolgt die Maßnahme 3
Sanierung, Umbau und Erweiterung des Hauptgebäudes in 2 Bauabschnitten.
Im Bauabschnitt 3.1 wird eine Mehrzweckhalle mit Sanitäranlagen und 6
zusätzlichen Klassenzimmern errichtet (Förderpaket P2 und P4), sowie in
einem Bestandsanbau des Bau A ein Lehrerzimmer mit Besprechungs- und
Seminarräumen geschaffen.
In einem 2. Bauabschnitt (ebenfalls Förderpaket P2), der nicht
Gegenstand dieser Ausschreibung ist, werden die restlichen Gebäude des
Bau A optimiert und die Gebäudehüllen saniert (mit Ausnahme des Anbaus
aus dem Jahr 2009.

2 Baustellensituation/Örtliche Verhältnisse
Das Gebäude ist über den Franz-Kölbl-Weg erreichbar. Die
Baustelleneinrichtung befindet sich in einem Teilbereich der
Schul-Parkplätze vor den Gebäuden, sowie rund um den Erweiterungbau.
Außerhalb dieses festgelegten Umgriffs der Baustelleneinrichtung können
keine Flächen zur Verfügung gestellt werden. Das Gebäude ist nur
eingeschränkt auf der Ostseite mit einem LKW direkt anfahrbar. Die
Materialien und das Werkzeug sind daher auf die übrigen Gebäudeseiten
bzw. innerhalb des Gebäudes entsprechend zu vertragen.

Wir weisen explizit darauf hin, dass es sich um ein auch während der
Bauphase komplett genutztes Objekt handelt (mit Ausnahme der direkt vom
Umbau betroffenen Bereiche), soweit die Arbeiten außerhalb der
Schulferien stattfinden. Größere Beeinträchtigungen während der
Unterrichtszeiten der Schule sind zu vermeiden. Während der gesamten
Bauphase ist durchgehend Rücksicht auf die Lehrer und Schüler der
Schule, sowie ihrer Besucher zu nehmen. Hier ist eine Feinabstimmung der
Arbeitsvorgänge zwischen den Auftragnehmern und der örtlichen Bauleitung
unumgänglich und bereits in der Arbeitsvorbereitung der Firmen
entsprechend zu berücksichtigen. Arbeiten samstags sind nach Abstimmung
mit der Bauleitung möglich.

Weitere Hinweise
- Die Anschlüsse für Strom und Wasser werden bauseits bereitgestellt.
- Eine bauseitige Transporthilfe steht nicht zur Verfügung. Der AN hat
den Transport seiner Leistungen eigenständig zu organisieren.

## Zusätzlicher Text
1. Allgemein
1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo
2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
Sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leistungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist eine Abnahmevoraussetzung
und mit hinreichendem Vorlauf zur Schlussrechnung zu übergeben. Der
erforderliche Aufwand ist in die einzelnen Einheitspreise
einzukalkulieren und wird nicht gesondert vergütet, soweit keine
separate Position im Leistungsverzeichnis vorhanden ist.

Bestandteil der Dokumentation sind immer die Ausstellung einer
Fachunternehmererklärung, einer Fachbauleitererklärung, einer
Errichtererklärung, sowie für sämtliche Produkte der Nachweis gemäß
Bayerische Technische Baubestimmungen (BayTB) über den fachgerechten
Einbau. Dies beinhaltet insbesondere Kopien der Verwendbarkeitsnachweise
wie bauaufsichtliche Zulassungen und bauaufsichtlichen Prüfzeugnisse,
der Leistungserklärungen bei CE-Kennzeichnung, der Produkt- und
Sicherheitsdatenblätter, sowie der jeweiligen
Übereinstimmungserklärungen des Fachunternehmers über die fachgerechte
und zulassungskonforme Herstellung / Einbau. Darüber hinaus sind
sämtliche Montage-, Revisions- und Wartungsunterlagen, sowie Pflege- und
Reinigungshinweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr -
sind Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

Bei Schulen ist darüber hinaus auf erforderliche baulärmfreie Zeiten im
Rahmen der Abschlussprüfungen am Schuljahresende, sowie sonstige
zeitliche Einschränkungen der Lärmemissionen aus Baustellentätigkeit zu
achten. Entsprechende Einschränkungen werden an gesonderter Stelle im LV
bekannt gegeben.

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle / Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / Gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen ( genehmigungspflichtig ) zur
Ausführung ein, so sind diese ständig durch den AN, wegen der
technischen Zusammenhänge, der Konstruktion, sowie der daraus sich
ableitenden Ausführung, grundsätzlich zu beaufsichtigen.

Die Bauleiter und die Vorarbeiter müssen die deutsche Sprache in Schrift
und Wort beherrschen.

Es finden in der Regel je nach Erfordernis 8- bzw. 14-tägige jour-fixe
auf der Baustelle statt. Eine Teilnahme des zuständigen Bauleiters bzw.
Vorarbeiters ist verpflichtend, soweit eine entsprechende Einladung mit
mind. 5 Tagen Vorlauf erfolgt.

15. Ausführungsunterlagen
Dem Leistungsverzeichnis liegen als Kalkulationsgrundlage Planunterlagen
in digitaler Form bei. Bei sämtlichen Planbeilagen ist der angegebene
Maßstab auf Richtigkeit zu prüfen. Die der Ausschreibung beiliegenden
Pläne und Unterlagen sind jedoch nicht zur Bauausführung freigegeben.
Unterlagen zur Ausführung erhält der AN nach Auftragsvergabe in Form von
pdf-Dateien.

Planunterlagen in ausgedruckter Papierform werden seitens des AG nicht
zur Verfügung gestellt, sondern nur in digitaler Form. Erforderliche
Papierausdrucke sind in Eigenverantwortung und auf Kosten des AN selbst
zu veranlassen.

## Zusätzlicher Text
Zusätzliche Technische Vertragsbedingungen - Besonderer Teil -
Bodenbelagsarbeiten

ALLGEMEINES

Gegenstand dieses Leistungsverzeichnisses sind die Parkettarbeiten für
den 1. Bauabschnitt.

Maßgebend für die Ausführung sind die VOB Teil C, Allgemeine Technische
Vertragsbedingungen für Bauleistungen (ATV), neueste Fassung, einschl.
aller sonstigen gewerkespezifischen einschlägigen Normen und
Vorschriften, behördlichen Erlasse und Gesetze.

Folgende DIN-Vorschriften werden in Ergänzung zu obigen Ausführungen
explizit benannt:

ATV DIN 18299 Allgemeine Regelungen für Bauarbeiten jeder Art
ATV DIN 18356 Parkett- und Holzpflasterarbeiten
DIN 68706 Holzpflaster
DIN EN 13226 Holzfußböden - Massivholz-Lamparkettprodukte
DIN EN 13227 Holzfußböden - Massivholz-Overlay-Parkettstäbe
DIN EN13488 Holzfußböden - Mosaikparkettelemente
DIN EN13489 Holzfußböden und Parkett - Mehrschichtparkettelemente
DIN EN13629 Holzfußböden - Massive Laubholzdielen und zusammengesetzte
massive Laubholzdielen-Elemente
DIN EN13629 Holzfußböden - Massive Nadelholz-Fußbodendielen
DIN EN14342 Holzfußböden und Parkett - Eigenschaften, Bewertung der
Konformität und Kennzeichnung
DIN EN14761 Holzfußböden - Massivholzparkett - Hochkantlamelle,
Breitlamelle und Modulklotz
DIN EN 14293 Klebstoffe - Klebstoffe für das Kleben von Parkett auf
einen Untergrund
DIN 4102 Brandverhalten von Baustoffen und Bauteilen
DIN EN 13501 Klassifizierung von Bauprodukten und Bauarten zu ihrem
Brandverhalten
DIN 18 202 Toleranzen im Hochbau
DIN 52 210 Luft- und Trittschalldämmung, Meßverfahren

Die Preise verstehen sich ohne Unterschied der Lage, der Höhe und der
Grundrissform falls in den Positionen nicht gesondert darauf hingewiesen
wird. Alle für die Durchführung der Arbeiten erforderlichen Hilfsmittel
und Gerüste sind in die Einheitspreise einzurechnen.

STOFFE UND BAUTEILE

- Anzubietende Materialien sind entspr. den im Leistungsverzeichnis
vorgegebenen Qualitäten und Anforderungen bzw. Typen oder Fabrikaten
anzubieten.
- Spachtelmaterialien, Kleb- oder Beschichtungsstoffe, sowie Lösungs-
und Verdünnungsmittel müssen neben den Aussagen der DIN 18356 bei der
Verwendung in Räumen, die überwiegend dem Aufenthalt von Menschen oder
Tieren dienen, so beschaffen sein, dass keine Belästigung oder
Gesundheitsgefährdung auftritt.

AUSFÜHRUNGSHINWEISE:

-Die Einhaltung des maximal für Warmwasser-Fußbodenheizungen zulässigen
Wärmedurchlasswiderstand für den Gesamtfußbodenauf ab OK Estrich ist
durch geeignete Produktwahl zu gewährleisten.
- Fugen im Bereich von Raumübergängen bzw. bei Anarbeitungen/
Anpassungen ohne Sockelleistenabdeckung sind exakt parallel verlaufend
zum begrenzenden Bauteil, Einbauteil, angrenzenden Bodenbelag
auszubilden.

NEBENLEISTUNGEN

Folgende Positionen sind, entgegen der DIN 18356, Nebenleistung und in
die jeweilige Position mit einzukalkulieren, soweit keine jeweiligen
separaten Positionen im nachfolgenden LV vorhanden sind:

- Das fachgerechte Abfugen der Übergänge zwischen Bodenbelag und
Türzargen mit geeigneter dauerhaft elastischer Fugenmasse. Farbton
passend zu Bodenbelag bzw. Türzarge nach Wahl des AG.
- Das Abschneiden und Entsorgen des Überstandes von Randdämmstreifen vor
Verlegen der Bodenbeläge.

## Zusätzlicher Text
Die nachfolgend beschriebenen Leistungen zum Einbau eines
Sportbodensystems inkl. Vor- und Nebenleistungen sind in mind. drei
Arbeitsschritten mit entsprechenden Unterbrechung dazwischen zu
erbringen.
1. Abschnitt: Untergrundvorbereitung, Abdichtung und Dämmung
Unterbrechung für Einbau Fußbodenheizung
2 . Abschnitt: Einbau Sportboden inkl. Abdeckung desselben
Unterbrechung für Einbau Prallwände und sonstige Leistungen Dritter
3. Abschnitt: Fertigstellung inkl. Versieglung/Erstpflege soweit
technisch erforderlich, Aufbringen Spielfeldmarkierungen und Einbau
Sockelleisten

Entsprechender Aufwand ist in die nachfolgenden einzelnen Positionen
einzukalkulieren und mit diesen abschließend abgegolten.

## Sportboden BA3.1
Datum: 09.08.26

### 1 Baustelleneinrichtung / Sicherheit

*Hinweis*
BE-Fläche allgemein
Das Lagern von Material, sowie das Aufstellen von Gerät
/ Container auf dem Baustellengelände ist nur nach
vorheriger schriftlicher Genehmigung durch den AG auf
eigens dafür zugewiesenen Flächen möglich. Ein
Flächenanspruch besteht ausschließlich für
Bauleitungscontainer sowie für eine angemessene
kurzzeitige Zwischenlagerung von Baumaterialien. Die
Flächen sind vom AN eigenverantwortlich festzulegen und
durch einen vorzulegenden Baustelleneinrichtungsplan
vom AG genehmigen zu lassen. (Als Planungsgrundlage
liegt ein Lageplan diesem LV bei.)

Der Plan ist spätestens 14 Kalendertage nach
Auftragserteilung vorzulegen. Die Flächen sind
unmittelbar nach Benutzung wieder in den ursprünglichen
Zustand zu versetzen. Es besteht kein Anspruch auf
Parkmöglichkeit auf dem Baugelände.

Es dürfen nur Flächen innerhalb der Baustelle befahren
werden.
Bestehende Vegetationsflächen innerhalb der Baustelle,
wie
- Wurzelbereiche von Bäumen bis zu einem Meter
außerhalb der Kronentraufe
- Pflanzflächen
- Rasen- und Wiesenflächen
dürfen jedoch nicht befahren werden.
Ausgenommen hiervon ist die Bearbeitung solcher Flächen
mit entsprechenden Geräten und Maschinen auf Anweisung
der Bauleitung.
Materiallagerung auf bestehenden Vegetationsflächen ist
nicht zulässig.
Zufahrtswege, Nebenflächen und Einrichtungen sind vor
Verschmutzung oder Beschädigung zu schützen und in
einem verkehrssicheren Zustand zu halten.
Öffentliche Verkehrsflächen (Straße/ Radweg/ Gehweg)
sind mehrmals täglich und nach Bedarf von Verschmutzung
zu reinigen.

Bauleitungs-/Aufenthaltscontainer
Aufgrund des durchlaufenden Schulbetriebs auch während
der Bau- und Sanierungsarbeiten, können im genutzten
Schulgebäude keine Aufenthaltsflächen zur Verfügung
gestellt werden.

Ein notwendiger Bauleitungs- und/oder
Aufenthaltscontainer kann aufgrund der beengten
Platzverhältnisse nur in der absolut notwendigen Größe
auf der BE-Fläche aufgestellt werden. Die vorgesehene
Größe ist ein 10 FT-Container (LxB = 299 x 244 cm).
Größere Container bis max. 20 FT nur nach vorheriger
Freigabe durch den AG. Der Container muss stapelbar
sein, einschließlich erforderlicher Treppenanlage bis
1. OG, soweit erforderlich.

Die Baustelleneinrichtungsfläche ist nur zum
Tagesaufenthalt vorgesehen. Schlafgelegenheiten, sowie
Übernachtungscontainer, sind auf der BE-Fläche, sowie
auf dem Schulgelände nicht zulässig.

Lager-/Magazincontainer/Lagerfläche
Notwendige Lager- /Magazincontainer können aufgrund der
beengten Platzverhältnisse nur gemäß entsprechend
freier Flächen innerhalb der BE-Fläche zugewiesen
werden.

Sanitärräume
Bauseits wird ein Sanitärcontainer (Waschen, Duschen,
Toilette) zur gemeinsamen Benutzung durch alle Gewerke
zur Verfügung gestellt.

BE-Anfahrt
Anfahrts- und Standmöglichkeiten für LKW- und evtl.
Autokran gemäß beigefügtem Baustelleneinrichtungsplan.
Untergrundbefestigung, Zufahrtsmöglichkeiten, sowie
sonstige Randbedingungen obliegen in Eigenverantwortung
dem AN.

Baukran
Es wird kein Baukran zur Verfügung gestellt. Alle
erforderlichen Kräne/Hebezeuge und Aufzüge obliegen
eigenverantwortlichem dem AN und sind in die
Einheitspreise der nachfolgenden Positionen
einzukalkulieren.

Fassadengerüst
Bauseits werden umlaufend um die Gebäudeaußenkanten
Fassadengerüste als Arbeits- und Schutzgerüste
bereitgestellt, einschließlich Auskragungen für
Dachüberstande und Dachfanggerüst an den oberen
Rändern.
Lastklasse: 3 (2 kN/m²)
Breitenklasse W06

Firmenschilder
Das Anbringen eigener Firmenschilder ist auf der
Baustelle nicht zulässig bzw. erst nach vorheriger
schriftlicher Freigabe durch den AG. Ein Anspruch
darauf besteht nicht.

**1.1 Baustelleneinrichtung**
Baustelleneinrichtung für alle durchzuführenden
Arbeiten dieses Leistungsverzeichnisses; Einschließlich
 An- und Abtransport aller Maschinen und Geräte sowie
aller benötigten Baustelleneinrichtungsteile und deren
Vorhaltung während der gesamten Bauzeit.
Zudem sind weiter enthalten:
- Frachten und Transportkosten, Auslöse,
Montageaufsicht, unproduktive Nebenlöhne sowie alle
sonstigen Nebenkosten;
- vorschriftsmäßige Absicherung, Beleuchtung und
Unterhalt der Arbeitsbereiche / Einrichtungen während
der gesamten Bauzeit;
- alle notwendigen Arbeits- und Schutzgerüste, welche
benötigt werden, einschließlich deren arbeitstäglicher
Kontrolle;
- Vorrichtungen, Hebezeuge, Gerüste, Bühnen, etc. zum
Ein- und Ausbringen der Materialien, Bauteile und
Konstruktionen in das Gebäude, sowie zum Verteilen vor
Ort;
- Lager- und Aufenthaltscontainer, soweit erforderlich;
- Erstellen eines gewerkeeigenen Bauzeitenplanes ;
Eine Verschiebung von Ausführungs-, Zwischen- und
Endfertigstellungsterminen berechtigt nicht zur
Nachforderung bezüglich der Baustelleneinrichtung durch
den Auftragnehmer. Lager- und
Baustelleneinrichtungsplätze sind so anzulegen, dass
die  Folge- und Nebengewerke in ihrer
Leistungserbringung nicht behindert sind, ansonsten
sind Materialien, Silos, Container und Schuttmulden
(gewerkeeigene) bei Bedarf kurzfristig durch den
Auftragnehmer umzusetzen.
Wegerechtliche Absicherungen und Absperrungen sind vom
AN selbst zu veranlassen und zu beantragen. Anfallende
Gebühren werden gegen Nachweis ohne Aufschlag gesondert
vergütet. Die Baustelleneinrichtung wird nur einmal
vergütet.
Menge: 1,000 psch

**1.2 Untergrund-Nivellement als digitales 3D-Netz**
Erstellen eines geometrischen 3D-Netzes des
Untergrundes, im vorliegenden Fall die Bodenplatte,
mind. im Raster von 3 x 3 m. Das 3D-Netz ist als
CAD-Plan mit den Angaben der tatsächlich vorhanden
Höhenkoten des Untergrundes bezogen auf 0,00 m ü. FFB
der Ausführungsplanung des Architekten zu erstellen.
Ergänzend ist auch ein entsprechendes Messprotokoll
anzufertigen, mit Angabe der Messpunkte und der
Höhenkoten, die sich auch im 3D-Netz zuordnen lassen
müssen.

Die Dokumentationsdaten sind in digitaler Form zu
übergeben.
Handskizzen oder ähnliches sind nicht zulässig!

Das 3D-Netz dient als Grundlage zur Klärung ggf.
notwendiger Ausgleichs-/Nivellierspachtelungen auf dem
Untergrund zur Herstellung einer hinreichenden Ebenheit
für den nachfolgenden Sportbodenaufbau. Darüber hinaus
ist es die Abrechnungsgrundlage für die dazu ggf.
notwendigen Spachtel- und Ausgleichsarbeiten auf dem
Untergrund.
Menge: 520,000 m2

**1.3 Schutzmaßnahmen Bodenbelag**
Schützen des flächenelastischen Sportbodens nach
Erstellung und vor Fertigstellung in einem
abschließenden Arbeitsschritt mit einem Schutzbelag,
rutschhemmend, nicht fleckend und nicht abfärbend,
Stöße überlappt / dicht gestoßen, Wandanschlüsse und
Stöße abgeklebt.
Material: PE-Folie 0,2 mm und HDF-Platte

Die Leistung beinhaltet die Lieferung, Vorhaltung und
Unterhaltung, sowie Abbruch und Entsorgung aller
Materialien nach Beendigung der Arbeiten.
Menge: 520,000 m2

**1.4 Schutzmaßnahmen Bodenbelag final**
Schützen der fertig verlegten Sportbodenbeläge nach
finaler Erstellung mit einem Schutzbelag,
rutschhemmend, nicht fleckend und nicht abfärbend,
Stöße überlappt / dicht gestoßen, Wandanschlüsse und
Stöße abgeklebt.
Material: Milchkarton, Papier/PE Verbundstoff,
unbedruckt

Die Leistung beinhaltet die Lieferung und das Verlegen
des Schutzbelags. Ausführung nach Anweisung durch die
örtliche Bauüberwachung.
Menge: 520,000 m2

**1.5 Schutzmaßnahmen Bodenbelag entfernen, Milchkarton**
Schutzbelag auf Parkettbelägen entfernen.
Schutzbelag, Stöße überlappt / dicht gestoßen,
Wandanschlüsse und Stöße abgeklebt.
Material: HDF-Platten

Die Leistung beinhaltet den Abbruch, das Abfahren und
Entsorgung oder Wiederverwendung aller Materialien nach
Aufforderung der Bauleitung zeitlich unabhängig von den
übrigen Leistungen dieses LV's, einschließlich
Entsorgungsgebühr.
Menge: 520,000 m2

**1.6 Koordination Dritte Gewerke**
Koordination mit den Gewerken Prallwandbau und
Sportgeräteeinbau und den zugehörigen Planern.
Erforderliche Vorleistungen bzw. Unterbrechungen für
Installationsarbeiten sind rechtzeitig mit den
betroffenen Firmen und der örtlichen Bauüberwachung
abzustimmen.
Menge: 1,000 psch

**1.7 Musterfläche**
Erstellung einer Musterfläche zur Bemusterung und
Abstimmung der Verlegung und Oberfläche des
Sportparketts mit dem Bauherrn.
Abmessungen mind. 50 x 50 cm
Menge: 1,000 St

**1.8 Erstellen einer Dokumentation**
Erstellung und Übergabe der Dokumentation gemäß
"Zusätzlichen Technischen Vertragsbedingungen, 7.
Dokumentation"
Insbesondere beinhaltet dies:
- Inhaltsverzeichnis mit Unterteilung in Kapitel/Ordner
- Fachunternehmererklärung
- Fachbauleitererklärung
- Errichtererklärungen
- Übereinstimmungserklärungen für alle Produkte mit
Zulassung gemäß Muster des Herstellers bzw. der
Zulassungsunterlagen
- Verwendbarkeitsnachweise (allgemeines
bauaufsichtliches Prüfzeugnis, allgemeine
bauaufsichtliche Zulassung; Bauartgenehmigungen,
Zulassung im Einzelfall, europäische technische
Bewertung (ETA), etc.)
- Leistungserklärungen (DoP) für Bauteile und
Konstruktionen mit CE-Kennzeichnung gemäß
entsprechender harmonisierter Norm oder europäischer
technischer Bewertung
- Errichterbescheinigungen über nicht wesentliche
Abweichungen, sowie zugehörige Unterlagen des
Herstellers
- Produkt- und Sicherheitsdatenblätter, einschließlich
Angabe von Farbnummern und Bezeichnungen aller
verlegten Bodenbeläge, zugewiesen nach den einzelnen
Räumen der Verlegung
- Montage-/Einbauanleitungen
- Reinigungs- und Pflegehinweise

Die Unterlagen sind einfach digital auf USB-Stick oder
Download-Link abzugeben.
Menge: 1,000 St

### 2 Untergrundvorbereitung

*Hinweis*
Anzubieten ist ein Sportbodenbelag gemäß DIN V 18032-2;
April 2001 als Gesamtaufbau mit folgenden
Anforderungen:

Oberflächenebenheit:
An den nachfolgend beschriebenen Sportboden wird die
Anforderung einer Oberflächenebenheit gemäß DIN
18202:1997-04, Bild 3 gestellt.

Die oben genannten Anforderungen sind bei allen
nachfolgenden Positionen, für welche diese eine
Relevanz besitzen, zu berücksichtigen, entsprechend
einzukalkulieren und mit den jeweiligen Positionen
abschließend abgegolten.

**2.1 Untergrund reinigen, grobe Verschmutzung**
Reinigung des Untergrundes von grober Verschmutzung,
gemäß DIN 18356, 4.2.3. Der Untergrund ist durch
Abstoßen mit einem Schaber bzw. nach Wahl des AN von
Gips-, Mörtel-, Farb-, oder gleichwertigen
Materialresten, zu reinigen.
Alle Materialien sind fachgerecht zu entsorgen. Die
Vergütung der Position erfolgt nur sofern die
vorhandene Verschmutzung eine Reinigung als besondere
Leistung rechtfertigt.
Untergrund: Stahlbetonbodenplatte
Menge: 50,000 m2

**2.2 Untergrund bürsten und absaugen**
Reinigung des Untergrundes von grober Verschmutzung,
gemäß DIN 18356, 4.2.4 zur Erzielung eines guten
Haftgrundes. Der Untergrund ist durch maschinelles
bürsten und absaugen zu reinigen.
Alle Materialien sind fachgerecht zu entsorgen. Die
Vergütung der Position erfolgt nur sofern die
vorhandene Verschmutzung eine Reinigung als besondere
Leistung rechtfertigt.
Untergrund: Stahlbetonbodenplatte
Menge: 520,000 m2

**2.3 Stahlbetonbodenplatte abfräsen 0 bis 20 mm**
Flächiges Abfräsen von Stahlbetonplatten, sowie
anschließend absaugen und entsorgen des anfallenden
Materials inkl. Entsorgungsgebühr.

Material: Stahlbeton
Abtrag:  1,0 bis 20,0 mm
Umfang: Kleinflächen an punktuellen Überhöhungen
Anforderungen: Oberflächengenauigkeit/-ebenheit
abgestimmt auf die vorgesehenen Bodenbeläge

Die Abtragshöhe ist vor Ausführung mit der örtlichen
Bauleitung festzulegen.
Die Vergütung erfolgt pro mm mittlere Abtragshöhe je
Quadratmeter.
Z.B. 2 mm Abtrag auf einer Fläche von 25 m² ergibt 50,0
m² Abrechnungsfläche.
Menge: 100,000 m2

**2.4 Untergrund grundieren**
Bauseits vorhandenen Untergrund zur Herstellung einer
gleichmäßigen Saugfähigkeit bzw. zur Herstellen eines
guten Haftgrundes für nachfolgende Spachtelarbeiten
grundieren.
Untergrund: Stahlbeton
EMICODE: EC 1 PLUS.
GISCODE D1

Angeb. Fabrikat /Typ:

.................................................
Menge: 520,000 m2

**2.5 Höhenausgleich, Spachtelmasse selbstverlaufend**
Höhenausgleich durch aufbringen einer selbst
verlaufenden und selbst nivellierenden Spachtelmasse
als dauerhaft fester und Feuchte toleranter Untergrund,
zur Erstellung einer hinreichenden Ebenheit für den
nachfolgenden Sportbodenaufbau.

Untergrund: Stahlbetonbodenplatte als WU-Bodenplatte,
jedoch ohne Rissbreitenbeschränkung, also ohne
Abdichtung
Material: Spachtelmasse abgestimmt auf Einbau im
feuchten Bereich und die notwendigen technischen
Anforderungen für den vorgesehenen Sportbodenaufbau
inkl. Fußbodenheizung gemäß dem LV beiliegenden
Bodenaufbauten (B-02 und B-02a)
EMICODE: EC 1,
GISCODE ZP 1 bzw. CP 1
Bis auf "null" ausziehbar
schnell trocknend
Schichtdicke: von 0 bis 20 mm
Anforderungen: Oberflächengenauigkeit/-ebenheit
abgestimmt auf den vorgesehenen Sportbodenbelag bzw.
die Anforderungen der DIN V 18032-2

Angeb. Fabrikat /Typ:

.................................................
(vom Bieter auszufüllen)

Die Vergütung erfolgt nach m² pro mm mittlere
Auftragshöhe auf Grundlage des vor beschriebenen
Untergrund-Nivellements als digitales 3D-Netz.

Z.B. flächige Spachtelung mit einer mittleren Höhe von
5 mm auf einer Fläche von 500 m² ergibt 2.500,0 m².

Ausführung und Vergütung ausschließlich nach
Voranmeldung bei und schriftlicher Freigabe durch die
örtliche Bauüberwachung.

Örtlichkeit: Turnhalle
Menge: 2500,000 m2

**2.6 Untergrund spachteln, Standfestspachtelmasse, 0 bis 40,0 mm**
Spachtelung des Untergrunds mit geeigneter standfester
Spachtelmasse, als dauerhaft fester und trockener
Untergrund, für neu zu verlegende Oberböden.

Untergrund: Stahlbetonbodenplatte
Material: Spachtelmasse abgestimmt auf Einbau im
feuchten Bereich und die notwendigen technischen
Anforderungen für den vorgesehenen Sportbodenaufbau
inkl. Fußbodenheizung gemäß dem LV beiliegenden
Bodenaufbauten (B-02 und B-02a)
EMICODE: EC 1,
GISCODE ZP 1 bzw. CP 1
Bis auf "null" ausziehbar
schnell trocknend
Schichtdicke: von 0 bis 40 mm
Anforderungen: Oberflächengenauigkeit/-ebenheit
abgestimmt auf den vorgesehenen Sportbodenbelag bzw.
die Anforderungen der DIN V 18032-2

Angeb. Fabrikat /Typ:

.................................................
(vom Bieter auszufüllen)

Die Vergütung erfolgt nach m² pro mm mittlere
Auftragshöhe.

Z.B. flächige Spachtelung mit einer mittleren Höhe von
15 mm auf einer Fläche von 4 m² ergibt 60,0 m²
Abrechnungsfläche.

Ausführung und Vergütung ausschließlich nach
Voranmeldung bei und schriftlicher Freigabe durch die
örtliche Bauüberwachung.

Örtlichkeit: Turnhalle und Geräteräume
Menge: 100,000 m2

### 3 Abdichtung

**3.1 Voranstrich Bitumenemulsion**
Voranstrich aus Bitumenemulsion, auf Bodenplatten, für
nach beschriebene Feuchtigkeitssperre liefern und
fachgerecht aufbringen.
Untergrund: Stahlbeton, alte bituminöse Anstriche und
Abdichtungen
Menge: 520,000 m2

**3.2 Voranstrich Bitumenemulsion Wand H bis 150 mm**
Voranstrich aus Bitumenemulsion, umlaufend am unteren
Wandende bzw. Stützenende, liefern und fachgerecht
aufbringen,
Höhe von Oberkante Rohboden bis Oberkante
Fertigfußboden,
Höhe bis 150 mm,
Untergrund Stahlbeton, Trockenbau, Mauerwerk verputzt
Menge: 150,000 m

**3.3 Feuchtigkeitssperre DIN 18533-2**
Feuchtigkeitssperre gemäß DIN 18533-1, Abdichtung gegen
Bodenfeuchte, auf waagrechtem Untergrund stoßüberlappt
liefern und nach Herstelleranweisung verlegen.
Anforderungen:
Material: Bituminöse Bahn gemäß DIN 18533-2
sd-wert: >1.500 m
Dicke: mind 0,3 mm
radondicht
Stoßüberlappung dauerhaft dicht verklebt (mit
Heißluftföhn oder verschweißt)
bauaufsichtlich zugelassen bzw. Verwendbarkeitsnachweis
nach DIN 18533-1
Zugelassen für Wassereinwirkungsklasse: W 1.1-E

Angeb.Fabrikat:

.................................................
(vom Bieter auszufüllen)
Menge: 520,000 m2

**3.4 Aufkantung Feutigkeitssperre Wand/Bauteile**
Anschließen der Abdichtung gegen Bodenfeuchte an
Übergänge zwischen Boden und Wand, Einbauten und
sonstigen aufgehenden Bauteilen, innen, Abdichtungsbahn
vorab umgelegt hochziehen bzw. gesonderter Streifen mit
mindestens 10 cm Überlappungsbreite auf der
Abdichtungsbahn aufgeschweißt,
einschließlich systembedingt technisch erforderlicher
Anschlussstreifen, Klebemassen, Montage-bzw.
Klebefolien, oder dergleichen.

Aufkantungshöhe: OK Fertigfußboden bis 150 mm
Befestigung: vollflächig an Wand verklebt

Untergrund Stahlbeton-, Mauerwerkwände verputzt oder
Trockenbauwände.
Menge: 150,000 m

**3.5 Eckausbildung Feuchtigkeitssperre**
Ausbilden von Innen- und Außenecken der vor
beschriebenen Feuchtigkeitssperre inkl Aufkantung

Ausführung: rechtwinklig, spitz und stumpf
Menge: 25,000 St

**3.6 Anschluss Feuchtigkeitssperre an Klebeflansch, DN 100 - 200**
Anschluss der vor beschriebenen Feuchtigkeitssperre an
Ablauf oder sonstige Einbauten mit Klebeflansch,
einschl. Verstärkungslage, allen notwendigen
System-zugelassenen Klebern, sonstigen Dichtstoffen und
Zubehör.
Durchmesser: DN 100 bis DN 200
Menge: 5,000 St

**3.7 Anschluss Feuchtigkeitssperre Rohrdurchführung, DN 50 - 150**
Anschluss der vor beschriebenen Feuchtigkeitssperre an
Rohrdurchführungen inkl. Ausbildung einer
entsprechenden Manschette, an Feuchtigkeitssperre
dauerhaft angeklebt/angeschweißt und an der
Rohrdurchführung dauerhaft angedichtet.

Rohrdurchmesser: DN 50 bis 150
Menge: 10,000 St

### 4 Dämmung

**4.1 System-Randdämmstreifen, PE, 150 mm**
Liefern und fachgerecht verlegen bzw. aufstellen eines
System-Randstreifen (PE) min. 8mm dick mit kaschierter
Folie.
Höhe: mind. 150 mm
Menge: 150,000 m

**4.2 Wärmedämmschicht EPS 035 DEO dh, 40mm**
Liefern und fachgerecht verlegen einer Wärmedämmschicht
als Unterlage für Rohrträgerplatte einer
Fußbodenheizung.

Material: EPS nach DIN EN 13163
Anwendung: DEO-dh
Dämmschichtgesamtdicke: 40 mm,
Druckbeanspruchung 10% Stauchung: > 150 KPa
Wärmeleitgruppe: WLG-035
Brandverhalten: B1 gemäß DIN 4102-1
Menge: 520,000 m2

**4.3 10 mm Mehr-/Minderstärke Dämmung EPS 035 DEO dh**
Zuschlag / Abschlag für 10 mm Mehr- bzw. Minderstärke
der Dämmung EPS 035 DEO-dh pro qm gegenüber den vor
beschriebenen Nennstärken.
Menge: 100,000 m2

**4.4 Schüttung im Bereich Rohrleitungen**
Schüttung im Bereich von der Rohrleitungsführung und
dergleichen liefern und fachgerecht einbauen.
Ausführung in Bereichen zwischen auf dem Rohboden
verlegter Rohrleitungen, etc. und der abgestellten
Wärmedämmung. Dämmschüttung vollvolumig bis auf
Oberkante Wärmedämmplatten einbauen, als
"Unterkonstruktion" für die darüber liegende weitere
Wärmedämmung bzw. Trittschalldämmung.

Schüttungsdicke von ca. 25 mm bis ca. 50 mm

Abrechnung nach Volumen der verfüllten
Leitungsschlitze.
Menge: 5,000 m3

**4.5 Anpassen Dämmung an Aussparungen, Einbauteile = 0,1 m²**
Zulage zu vor beschriebenen Wärme- und
Trittschalldämmschichten für das Anpassen und
Anarbeiten an den Bodernaufbau durchdringende
Einbauteile und an Aussparungen = 0,1 m² Einzelgröße

Abrechnung pro Stück Anpassung des Gesamtaufbaus der
Dämmschichten bzw. Schüttungen.

Form Aussparung / Einbauteil: rund, geschwungen,
vieleckig

Abmessungen: = 0,1 m² ( = ca. 0,31 x 0,31 m bzw.
Durchmesser: = 0,36 m)
Menge: 15,000 St

### 5 Sportboden

*Hinweis*
Anzubieten ist ein Sportbodenbelag gemäß DIN V 18032-2;
April 2001 bzw. DIN EN 14904 als Gesamtaufbau mit
folgenden Anforderungen:

Sportbodenart: flächenelastischer Sportboden (W500 >
0%; 5kN/m²))

Oberflächenebenheit:
An den nachfolgend beschriebenen Sportboden wird die
Anforderungen einer Oberflächenebenheit gemäß DIN
18202:2019-07, Tabelle 3, Zeile 4 (erhöhte
Anforderungen) gestellt.

Gesamtaufbauhöhe:
UK Elastikschicht bis OK Sportbodenbelag ca. 34,6 mm

Stoßdämpung: > 60 %

Ballreflexion: > 95%

Die oben genannten Anforderungen sind bei allen
nachfolgenden Positionen, für welche diese eine
Relevanz besitzen zu berücksichtigen, entsprechend
einzukalkulieren und mit den jeweiligen Positionen
abschließend abgegolten.

Der Planung liegt das Sportbodensystem Haro
Sportparkett, Typ Helsinki 10-10 zugrunde. Anzubieten
ist dieses oder ein gleichwertiges Sportparkett-System,
dass sowohl die vorgegebenen technischen und optischen
Anforderungen erfüllt, als auch eine Gesamt-Aufbauhöhe
zwischen rund 34,00 und 35,0 mm aufweist.

**5.1 PUR-Elastikschicht, 10 mm**
Einbau einer flächenelastischen Schicht als Teil eines
Sportbodenaufbaus gemäß EN 14904 und DIN V 18032-2,
April 2001

Material: PUR-Elastikschicht
Dicke 10 mm
Brandverhalten DIN 4102: B2

Angeb. Fabrikat /Typ:

.................................................

Örtlichkeit: Turnhalle
Menge: 430,000 m2

**5.2 Druckverteilerschicht, 12 mm, Sperrholzstreifen**
Einbau einer Druckverteilerschicht als Teil eines
Sportbodenaufbaus gemäß EN 14904 und DIN V 18032-2,
April 2001

Material:
Sperrholzstreifen bzw. -platten gemäß Anforderung des
angebotenen Sportbodensystems in den gemäß angebotenem
Bodensystem erforderlichen Breiten und Dicken.
Soweit Sperrholzplatten angeboten werden sind diese in
zwei Schichten, je 6 mm, bauaufsichtlich zugelassen,
formaldehydfrei verleimt, Emissionsklasse E 1, mit
vollflächig formaldehydfreier Verleimung und
Verklammerung der zwei Plattenschichten miteinander,
Kleber lösemittelfrei und EC1, auszuführen.
Oberfläche:
nivelliert und ausgerichtet, als verlegereife
Oberfläche für nachfolgend beschriebenen
Sportbodenbelag.
Dicke insgesamt: ca. 12 mm

Örtlichkeit: Turnhalle
Menge: 430,000 m2

**5.3 Trockenestrich - Gipsfaserplatte, 2x10,0 mm**
Gipshaltiges, faserverstärktes Trockenestrichelement,
verlegt auf Stahlplatte des Gewerks Heizungsbau, Ränder
gefalzt/genutet,
geklebt und verschraubt nach Verlegeangaben des
Herstellers.
Material: Gipsfaser-Estrichelement
Materialdicke: 2 x 10,0 mm Estrich

Richtfabrikat: Fermacell Estrich-Element oder
gleichwertig
Angeb. Fabrikat:

.......................................................
...........
(vom Bieter auszufüllen)

Örtlichkeit: Geräteräume
Menge: 90,000 m2

**5.4 Untergrund spachteln, vollflächig 1,5 bis 3 mm**
Vollflächige Spachtelung des Untergrunds mit geeigneter
Spachtelmasse, als dauerhaft fester, trockener,
planeben gespachtelter Verlegeuntergrund, für neu zu
verlegende Oberböden, einschl. Ausgleich von
Unebenheiten und Beschädigungen, sowie anschleifen und
absaugen im Nachgang.

Untergrund: Trockenestrich
Material: selbst verlaufende Spachtelmasse abgestimmt
auf die vorh. Estrichoberfläche und die vorgesehenen
Verlegekleber
EMICODE: EC 1,
GISCODE: ZP1
Schichtdicke: mind. 1,5 mm bis ca. 3,0 mm
Anforderungen: Oberflächengenauigkeit/-ebenheit
abgestimmt auf die vorgesehenen Bodenbeläge

Angeb. Fabrikat /Typ:

.................................................

Örtlichkeit: Geräteräume
Menge: 90,000 m2

**5.5 PE-Folie, 0,03 mm**
Einbau einer Trennlage als Teil eines Sportbodenaufbaus
gemäß EN 14904 und DIN V 18032-2, April 2001

Material: PE-Folie:
Dicke: 0,03 mm

Örtlichkeit: Turnhalle und Geräteräume
Menge: 520,000 m2

**5.6 Sportbodenparkett, d= 12,6 mm, Eiche**
Sportbodenparkett als Fertigparkett als Teil eines
Sportbodenaufbaus gemäß EN 14904 und DIN V 18032-2,
April 2001

Holzart: Eiche
Dicke: ca. 12,6 mm
Nutzschicht: mind. 3,5 mm
Oberfläche: versiegelt mit geschlossenen Holzporen,
abrieb- und kratzfest sowie elastisch
Verband: unregelmäßiger Verband
Untergrund: vor beschreibene Druckverteilerschicht bzw.
Trockenestrich
Verlegung: schwimmend auf Trennlage

Angeb. Fabrikat /Typ:

.................................................

Örtlichkeit: Turnhalle und Geräteräume

Einbau als oberflächenfertiger Sportboden,
einschließlich Versiegelung und Ersteinpflege in
mehreren Arbeitsgängen, gemäß den Vorgaben des
Herstellers des angebotenen Sportparkett-Systems
Menge: 520,000 m2

**5.7 Spielfeldmarkierungsplan**
Erstellen eines Spielfeldmarkierungsplanes als
pdf-Datei.
Bauseits wird ein Grundriss im Format pdf bzw. dwg/dxf
nach Wahl des AN als Arbeitsgrundlage zur Verfügung
gestellt. Siehe den Unterlagen beiligender mit der
Schule vorabgestimmter Markierungsplan als
Kalkulationsgrundlage.

Planung auf Grundlage bzw. nach Anforderung des
Auftragsgebers für die vorgesehenen Spiele.
Der Spielfeldmarkierungsplan inkl. Farbangaben ist vor
der Ausführung durch den AG freizugegeben.
Im Einheitspreis sind bis zu zwei Änderungen des Planes
einzukalkulieren.
Menge: 1,000 psch

**5.8 Spielfeldmarkierungen einmessen + aufbringen**
Spielfeldmarkierungen in der Turnhalle auf dem neuen
Bodenbelag einmessen und mit spezial PUR-Spielfeldfarbe
gemäß abgestimmten Spielfeldmarkierungsplan sowie gemäß
den Richtlinien der Sportverbände in den entsprechenden
Farbtönen und Linienbreiten fachgerecht dauerhaft
aufzeichnen.
einschließlich Untergrundvorbereitung.
Breiten gemäß Richtlinien: ca. 20 - 50 mm
Begrenzung der Linien scharfkantig, Ausführung,
gerundet bzw. absolut fluchtend gemäß Anforderung,
Winkel orthogonal.
Menge: 250,000 m

**5.9 Bodenabdeckungen abkleben**
Exaktes abkleben der vor beschriebenen Bodenabdeckungen
(sichtbare Metallrahmenteile), damit die Rahmenteile
bei der Spielfeldmarkierung bzw. ggf. erforderlicher
Ersteinpflege bzw. Versiegelung des Sportbodenbelags
nicht mit beschichtet werden.
Menge: 15,000 St

**5.10 Kontrollprüfung**
Prüfung des eingebauten Sportbodens nach DIN 18032-2
durch ein akreditiertes Prüfinstitut.

gewähltes Institut:
........................................
Menge: 1,000 psch

### 6 Bodenabdeckungen - Flächenelast. Boden

**6.1 Bodenabdeckung, rund, Winkelrahmen, Ø = 180 mm**
Bodenabdeckung, bestehend aus Winkelring inkl. Deckel,
passend zu vor beschriebenem Sportboden-System. Einbau
im Zuge der Verlegung desselben.
Außendurchmesser Winkelrahmen: Ø = 180 mm
Lichte Weite Öffnung: Ø = 130 mm
Material: Aluminium oder Edelstahl V2A

Deckel mit umlaufender Gummidichtung gegen
unbeabsichtigtes Verdrehen des Deckels beim Bespielen
der Halle und gegen das Eindringen von Putzwasser in
die Bodenkonstruktion.
Material: PVC, Aluminium oder Edelstahl V2A

Einschließlich Belegung des Deckels mit vor
beschriebenem Sportbodenbelag.
Menge: 9,000 St

**6.2 Bodenabdeckung, rund, Winkelrahmen, Ø > 180 = 230 mm**
Bodenabdeckung, bestehend aus Winkelring inkl. Deckel,
passend zu vor beschriebenem Sportboden-System. Einbau
im Zuge der Verlegung desselben.
Außendurchmesser Winkelrahmen: Ø > 180 = 230 mm
Lichte Weite Öffnung: Ø > 130 mm = 180 mm
Material: Aluminium oder Edelstahl V2A

Deckel mit umlaufender Gummidichtung gegen
unbeabsichtigtes Verdrehen des Deckels beim Bespielen
der Halle und gegen das Eindringen von Putzwasser in
die Bodenkonstruktion.
Material: PVC, Aluminium oder Edelstahl V2A

Einschließlich Belegung des Deckels mit vor
beschriebenem Sportbodenbelag.
Menge: 4,000 St

**6.3 Saugheber Kippbügel**
Saugheber, mit starker Saugleistung, zum Ausheben der
Bodenabdeckungen.
Menge: 1,000 St

### 7 Profile, Verfugung

**7.1 Sockelleisten, Rechteck 15 / 60, Eiche furniert, lackiert**
Sockelleisten montieren

Material: Eiche Vollholz
Oberfläche: klar lackiert, matt
Format: 15-16 / 58-60 mm
Profil: Rechteck mit Kabelkanalfräsung und
abgeschrägter Oberkante
Befestigung: gedübelt und geschraubt
Montageuntergrund: Stahlbeton

Die Sockelleisten sind erst nach Fertigstellung der
Malerarbeiten in einem separaten Arbeitsgang
anzubringen. Entsprechender Mehraufwand ist mit dieser
Position abgegolten.
Menge: 60,000 m

**7.2 Dehnfugenprofil**
Einbau von Dehnfugen-Profilen, bestehend aus
Metallschenkel und mittiger, elastischer Einlage,
geeignet für vor beschriebene Parkettbeläge und
Sporthallen.
Profilbreite: ca. 90 mm
Fugenbreite: ca. 20 mm
Einlagenbreite ca. 15 m
Einbautiefe: ca. 13 mm
Stärke der überstehenden Alu-Schenkel: ca. 2 mm
Alu-Schenkel mit Riefenstruktur
Örtlichkeit: Übergang Sportboden Turnhalle zu
Geräteraum

Angeb. Fabrikat /Typ:

.................................................
Menge: 7,000 m

**7.3 Belagabschlußschiene Edelstahl, einteilig**
Belag-Abschluß- oder -Trennschiene in Bodenbelägen
einschl. aller Anpass- und Schneidearbeiten.

Material: Edelstahl
Ausführung: L-Form für harte Beläge, versenkt gebohrt
Größe: passend zum Bodenbelag
Montage: Einschrauben im Zuge der Verlegearbeiten
Menge: 3,500 m

**7.4 Elastische Verfugung**
Ausbilden von elastischen Acryl-Fugen auf der Oberseite
der Sockelleisten am Übergang zur Wand bzw. an der
Unterkante am Übergang zum Bodenbelag bzw. sonstigen
aufgehenden Bauteilen ohne Sockelleistenabdeckung.
Ausführung nur auf besondere Anweisung der
Bauüberwachnung.
Fugenbreite: ca. 5 mm
Farbton: passend zum Bodenbelag bzw. nach Wahl des AG
Abrechnung je Fuge auf Ober- bzw. Unterseite
Menge: 60,000 m

### 8 Stundenlohnarbeiten

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

*Hinweis*
Die Ausführung und Abrechnung von Stundenlohnarbeiten
erfolgt nach § 15 VOB/B.
Die im Leistungsverzeichnis aufgeführten
Stundenlohnarbeiten gelten für unvorhergesehene
Leistungen, deren Abrechnung nach Einheitspreisen nicht
zweckmäßig ist und zur Gestellung von Hilfskräften für
dritte Firmen.

In nachfolgenden Verrechnungssätzes sind enthalten
- Lohn und Gehaltskosten
- Lohn-/Gehaltskostenanteil für vermögenswirksame
Leistungen
- Lohn- bzw. Gehaltsnebenkosten,
- Gemeinkosten
- Sozialkosten, inkl. Sozialkassenbeiträge
- Gewinn

Zuschläge für vom Auftraggeber angeordnete Nacht-,
Sonn- und Feiertagsarbeiten sind gesondert
nachzuweisen. Sie werden in Höhe der tariflichen
Vereinbarung vergütet. Für Nacht-, Sonntags- und
Feiertagsarbeit wird als Zuschlag nur der Beitrag zur
gesetzlichen Unfallversicherung vergütet. Für
Mehrarbeit werden zusätzlich die Sozialkosten vergütet

Mittagspausen und Brotzeiten werden nicht als
Arbeitszeit vergütet.
Fahrtzeiten werden nur anerkannt, soweit die Arbeiten
nicht im direkten Zusammenhang mit dem Hauptauftrag
ausgeführt werden. Die Fahrtzeiten sind separat
nachzuweisen. Eine Vergütung der Fahrzeuge zur
Personenbeförderung erfolgt nicht.

Das Material für Stundenlohnarbeiten ist getrennt zu
lagern. Material-, Maschinen- und Gerätepreise gelten
für die Abrechnung einschl. aller Zuschläge,
Betriebsstoffe, Handwerkszeuge usw. sowie An-und
Abfahrt frei Baustelle. Der Verrechnungssatz für
Fuhrleistungen enthält die Kosten für den Fahrer,
soweit nicht anders angegeben.

Regieberichte sind der Bauleitung an dem der
Arbeitsleistung folgenden Tage, spätestens jedoch zum
Ende jeder Woche mit Angabe der Arbeiter und
Qualifikation zur Unterschrift vorzulegen. Die
Abrechnung erfolgt in 1/4 Stunden.

Beschäftigt der Bieter bei einer der nachstehenden
Lohngruppen keine Arbeitskräfte, hat er stattdessen den
Einsatz möglichst gleichwertiger Arbeitskräfte
anzubieten.

*Hinweis*
Es gelten folgende Arbeitszeiten:
Regel-Arbeitszeit ist von Montag bis Samstag
jeweils von 06:00 Uhr bis 22:00 Uhr

Zuschläge außerhalb der o. g. Arbeitszeiten werden
vergütet für:

Sonn- und Feiertagsarbeit
von 06:00 Uhr bis 22:00 Uhr

Sonn- und Feiertagsarbeit nachts
von 22:00 Uhr bis 06:00 Uhr

Nachtarbeit
von 22:00 Uhr bis 06:00 Uhr

Eine Vergütung erfolgt nur nach ausdrücklicher
Anweisung bzw. schriftlicher Beauftragung durch die
Objektüberwachung.

**8.1 Bauleiter**
Für evtl. erforderliche Arbeiten, die nicht in der
Leistungsbeschreibung erfaßt sind und nur auf
ausdrückliche Anordnung und gegen Nachweis zur
Ausführung kommen, werden verrechnet für: Fachbauleiter
Menge: 1,000 h

**8.2 Meister-/Polierstunde**
Für evtl. erforderliche Arbeiten, die nicht in der
Leistungsbeschreibung erfasst sind und nur auf
ausdrückliche Anordnung und gegen Nachweis zur
Ausführung kommen, werden verrechnet für: Meister /
Werkpolier
Lohngruppe 6 gemäß §5 BRTV
Menge: 1,000 h

**8.3 Vorarbeiterstunden**
wie vor beschrieben, jedoch Vorarbeiter
Lohngruppe 5 gemäß §5 BRTV
Menge: 2,000 h

**8.4 Spezialfacharbeiterstunden**
wie vor beschrieben, jedoch Spezialfacharbeiter
Lohngruppe 4 gemäß §5 BRTV
Menge: 3,000 h

**8.5 Facharbeiterstunden**
wie vor beschrieben, jedoch Facharbeiter
Lohngruppe 3 gemäß §5 BRTV
Menge: 3,000 h

**8.6 Fachwerkerstunden**
wie vor beschrieben, jedoch Fachwerker
Lohngruppe 2 gemäß §5 BRTV
Menge: 3,000 h

**8.7 Bauwerkerstunden**
wie vor beschreiben, jedoch Bauwerker
Lohngruppe 1 gemäß §5 BRTV
Menge: 2,000 h

**8.8 Azubistunden**
wie vor beschreiben, jedoch Auszubildender
Menge: 1,000 h
